# Radkreuz Bongardstraße- Massenbergstraße
Angebotsaufforderung (GAEB DA XML 3.1, DA83)
Projekt: STRA2547_be
Währung: EUR
Auftraggeber: Stadtwerke Bochum Netz GmbH, Ostring 28, 44787 Bochum
Erstellt mit: GXML Toolbox V3.3 R20230829, iTWO_64 V24.0.563, 07.11.2025

## 1 Teil 1: Verkehrssicherung
Datum: 07.11.2025

*Hinweis: Bauablauf*
Zuerst muss die Mittelinsel unter Sperrung der Tiefgarage abgebrochen werden und mit einer Asphalttragdeckschicht versehen werden. Dann folgt der Abriss des Gehweges, der ebenso mit einer Tragdeckschicht provisorisch verschlossen wird. Somit können die Vorarbeiten für die Stege und die Stadtwerkearbeiten erfolgen.
Die Sperrung der Tiefgarage ist so gering wie möglich zu
halten.
Alle anderen Sperrungen sind dem Rahmenterminplan zu entnehmen.

### Bereich 70 S O N S T I G E A R B E I T E N

*Hinweis: Vorbemerkungen** zu. 70. Stand: März 2023*
Katalog-Nr. 1/MLV_70/70.
Vorbemerkung**

Die ordnungsgemäße und schadlose Verwertung oder die
gemeinwohlverträgliche Beseitigung der Stoffe und Bauteile
erfolgt gemäß Vorbemerkungen zum Leistungsverzeichnis
A U F B R U C H A R B E I T E N.

#### Abschnitt 70.86 BAUZEITENPLAN

**70.86.100 psch Bauablaufplan mit Bauabschnitten und Gewerken**
*** Pauschalposition
Katalog-Nr. 1/MLV_70/70.86. 100.
psch  Erstellen und Liefern eines prüffähigen Bauzeiten- und
Bauablaufplans als Balkenplan/Weg-Zeit-Diagramm mit einer
Aufgliederung in die wesentlichen Leistungen.

In dem Plan sind mindestens folgende Einzelvorgänge bzw.
Einzelgewerke darzustellen:
- Arbeitsvorbereitung
- Einrichtung, Art und Dauer der Verkehrsführung bezogen auf
  Gewerke/Bauabschnitte
- Baustelleneinrichtung
- Kampfmitteluntersuchung
- Erdarbeiten
- Verbauarbeiten
- Kanalbauarbeiten
- Rigolen
- Vortriebsarbeiten / Stollenbau
- Stahlbetonarbeiten
- Stahlbauarbeiten
- Wiederverfüllungsarbeiten
- Stadtwerkearbeiten
- Straßenbauarbeiten (Differenzierung zwischen Fahrbahn und
  Gehweg)
- Kabel- und Leerrohrverlegungsarbeiten
- Gleisbau bzw. Gleisrückbauarbeiten
- Markierungs- und Beschilderungsarbeiten
- Abnahme
- Darstellung des kritischen Wegs zur Einhaltung der
  Vertragsfristen

Der Plan ist entsprechend des Bauablaufs fortzuschreiben.
Monatlich ist ein Soll/Ist-Vergleich anzufertigen bzw. bei Änderung der Bauzeit der einzelnen Gewerke.

Der Bauzeitenplan muss alle erforderlichen Angaben zum
Sicherheits- und Gesundheitsschutz gemäß BaustellV und
TBG-Richtlinien enthalten.

Der Bauablaufplan ist in digitaler Form (pdf) und in 1-facher
Papierausfertigung bis spätestens 5 Werktage vor Baubeginn
erstmals vorzulegen.

Die geforderte Vergütung für diese Position wird zu 40 % bei der
ersten Abschlagszahlung berücksichtigt.
Die über 40 % hinausgehende Summe wird anteilig mit dem
Baufortschritt (durch Verhältnisrechnung bestimmt)
berücksichtigt.
Menge: 1,000 PSCH

*Hinweis: VERKEHRSSICHERUNGSMASSNAHMEN*
Katalog-Nr. 1/MLV_70/70.
VERKEHRSSICHERUNGSMASSNAHMEN
==================================

#### Abschnitt 70.91 PROVISORISCHE VERKEHRSSICHERUNGS- MASSNAHMEN IN FAHRBAHNEN, FAHRBAHN- NEBENFLÄCHEN, RADWEGEN, GEHWEGEN UND SONSTIGEN VERKEHRSFLÄCHEN

*Hinweis: Vorbemerkungen** zu 70.91. Stand: März 2023*
Katalog-Nr. 1/MLV_70/70.91.
Vorbemerkungen**

Der Einbau von Provisorien bedarf der Anordnung des
Auftraggebers.

Provisorien die sich aus dem Bauablauf ergeben und
Sache des Auftragnehmers sind (z.B. Einfahrten in
Grundstücken) werden nicht gesondert vergütet.

**70.91.110 St Maßnahmen zur Sicherung und Regelung des öffentlichen Verkeh rs und des Anlieger-Verkehrs**
Katalog-Nr. 1/MLV_70/70.91. 110.
St  Maßnahmen zur Sicherung und Regelung des öffentlichen Verkehrs und des Anlieger-Verkehrs.

Erforderliche Verkehrszeichen- und einrichtungen gemäß StVO, RSA 21, ZTV-SA 97 und entsprechender TL auf Grundlage der verkehrsrechtlichen Anordnung für die

Arbeiten innerhalb Vollsperrung bei Aufrechterhaltung der Tiefgaragenzufahrt

gemäß der Plananlage "Vollsperrung"

aufstellen und beseitigen.

Zeitversetztes Aufstellen und Beseitigen ist in den Einheitspreis einzurechnen. Das beinhaltet das mehrfache Anfahren der Baustelle.

Diese Position beinhaltet auch die ggf. mehrfache Erstellung von Verkehrszeichenplänen (zweifache Ausfertigung), sowie Beantragung der verkehrsrechtlichen Anordnung mittels dieser.

Mit Einrichtung der Maßnahmen werden 60% vergütet, die verbleibenden 40% werden nach Abbau vergütet.

Vorhalten, Betreiben und gemäß ZTV-SA 97, Nr. 7 Warten und Kontrollieren wird unter der Pos. 70.91.111 vergütet.

Gesondert vergütet wird zudem:

-die mittels Folie aufzubringende Markierung gemäß Positionen 70.93.110 ff.

-Hinweistafeln/"Sonder-VZ", die nicht im VZ-Katalog enthalten und individuell anzufertigen sind, gemäß Position 70.92.420.

-Auf- und Abbau, sowie Unterhaltung und Umsetzen von Baustellen-Lichtsignalanlagen gemäß Positionen 70.91.310 ff.
Menge: 2,000 St

**70.91.111 d Maßnahmen gemäß Position 70.91.110 vorhalten und betreiben**
Katalog-Nr. 1/MLV_70/70.91. 111.
d  Maßnahmen gemäß Position 70.91.110,

einschließlich aller im Positionstext beschriebenen Leistungen

vorhalten, betreiben und gemäß ZTV-SA  97, Nr. 7 warten und
kontrollieren.

Über die Kontrolle und Wartung ist Protokoll zu führen. Das
Protokoll ist einer Person nach Wahl des Auftraggebers in
elektronischer Form mindestens einmal wöchentlich zu
übergeben. Diese Leistung ist in den Einheitspreis
einzurechnen.
Menge: 105,000 d

**70.91.120 St Maßnahmen Vollsperrung total**
Katalog-Nr. 1/MLV_70/70.91. 120.1
St  Maßnahmen zur Sicherung und Regelung des öffentlichen Verkehrs und des Anlieger-Verkehrs.

Erforderliche Verkehrszeichen- und einrichtungen gemäß StVO, RSA 21, ZTV-SA 97 und entsprechender TL auf Grundlage der verkehrsrechtlichen Anordnung für die

Arbeiten innerhalb Vollsperrung bei gleichzeitiger Sperrung der Tiefgaragenzufahrt

gemäß der Plananlage "Vollsperrung total"

aufstellen und beseitigen.

Zeitversetztes Aufstellen und Beseitigen ist in den Einheitspreis einzurechnen. Das beinhaltet das mehrfache Anfahren der Baustelle.

Diese Position beinhaltet auch die ggf. mehrfache Erstellung von Verkehrszeichenplänen (zweifache Ausfertigung), sowie Beantragung der verkehrsrechtlichen Anordnung mittels dieser.

Mit Einrichtung der Maßnahmen werden 60% vergütet, die verbleibenden 40% werden nach Abbau vergütet.

Vorhalten, Betreiben und gemäß ZTV-SA 97, Nr. 7 Warten und Kontrollieren wird unter der Pos. 70.91.121 vergütet.

Gesondert vergütet wird zudem:

-die mittels Folie aufzubringende Markierung gemäß Positionen 70.91.500 ff.

-Hinweistafeln/"Sonder-VZ", die nicht im VZ-Katalog enthalten und individuell anzufertigen sind, gemäß Position 70.91.300,70.91.400.1

-Auf- und Abbau, sowie Unterhaltung und Umsetzen von Baustellen-Lichtsignalanlagen gemäß Positionen 70.91.310 ff.
Menge: 2,000 St

**70.91.121 d Maßnahmen gemäß Position 70.91.120 vorhalten und betreiben**
d  Maßnahmen gemäß Position 70.91.120,

einschließlich aller im Positionstext beschriebenen Leistungen

vorhalten, betreiben und gemäß ZTV-SA  97, Nr. 7 warten und
kontrollieren.

Über die Kontrolle und Wartung ist Protokoll zu führen. Das
Protokoll ist einer Person nach Wahl des Auftraggebers in
elektronischer Form mindestens einmal wöchentlich zu
übergeben. Diese Leistung ist in den Einheitspreis
einzurechnen.
Menge: 14,000 d

**70.91.130 St Maßnahmen Teilsperrung**
Arbeiten innerhalb Teilsperrung Einbahnstraße

gemäß der Plananlage "Teilsperrung"

aufstellen und beseitigen.

Zeitversetztes Aufstellen und Beseitigen ist in den Einheitspreis einzurechnen. Das beinhaltet das mehrfache Anfahren der Baustelle.

Diese Position beinhaltet auch die ggf. mehrfache Erstellung von Verkehrszeichenplänen (zweifache Ausfertigung), sowie Beantragung der verkehrsrechtlichen Anordnung mittels dieser.

Mit Einrichtung der Maßnahmen werden 60% vergütet, die verbleibenden 40% werden nach Abbau vergütet.

Vorhalten, Betreiben und gemäß ZTV-SA 97, Nr. 7 Warten und Kontrollieren wird unter der Pos. 70.91.121 vergütet.

Gesondert vergütet wird zudem:

-die mittels Folie aufzubringende Markierung gemäß Positionen 70.91.500 ff.

-Hinweistafeln/"Sonder-VZ", die nicht im VZ-Katalog enthalten und individuell anzufertigen sind, gemäß Position 70.91.300,70.91.400.1

-Auf- und Abbau, sowie Unterhaltung und Umsetzen von Baustellen-Lichtsignalanlagen gemäß Positionen 70.91.310 ff.
Menge: 2,000 St

**70.91.131 d Maßnahmen gemäß Position 70.91.130 vorhalten und betreiben**
d  Maßnahmen gemäß Position 70.91.130,

einschließlich aller im Positionstext beschriebenen Leistungen

vorhalten, betreiben und gemäß ZTV-SA  97, Nr. 7 warten und
kontrollieren.

Über die Kontrolle und Wartung ist Protokoll zu führen. Das
Protokoll ist einer Person nach Wahl des Auftraggebers in
elektronischer Form mindestens einmal wöchentlich zu
übergeben. Diese Leistung ist in den Einheitspreis
einzurechnen.
Menge: 84,000 St

**70.91.210 St Maßnahmen Umleitung**
Katalog-Nr. 1/MLV_70/70.91. 201.
St  Maßnahmen zur Sicherung und Regelung des öffentlichen Verkehrs und des Anlieger-Verkehrs.

Erforderliche Verkehrszeichen- und einrichtungen gemäß StVO, RSA 21, ZTV-SA 97 und entsprechender TL auf Grundlage der verkehrsrechtlichen Anordnung für die

Umleitung im Zuge der Vollsperrung der Massenbergstraße

gemäß der Plananlage "Umleitung"

aufstellen und beseitigen.

Zeitversetztes Aufstellen und Beseitigen ist in den Einheitspreis einzurechnen. Das beinhaltet das mehrfache Anfahren der Baustelle.

Diese Position beinhaltet auch die ggf. mehrfache Erstellung von Verkehrszeichenplänen (zweifache Ausfertigung), sowie Beantragung der verkehrsrechtlichen Anordnung mittels dieser.

Mit Einrichtung der Maßnahmen werden 60% vergütet, die verbleibenden 40% werden nach Abbau vergütet.

Vorhalten, Betreiben und gemäß ZTV-SA 97, Nr. 7 Warten und Kontrollieren wird unter der Pos. 70.91.211 vergütet.

Gesondert vergütet wird zudem:

-die mittels Folie aufzubringende Markierung gemäß Positionen 70.91.500 ff.

-Hinweistafeln/"Sonder-VZ", die nicht im VZ-Katalog enthalten und individuell anzufertigen sind, gemäß Position 70.91.400.1

-Auf- und Abbau, sowie Unterhaltung und Umsetzen von Baustellen-Lichtsignalanlagen gemäß Positionen 70.91.310 ff.
Menge: 2,000 St

**70.91.211 d Maßnahmen gemäß Position 70.91.210 vorhalten und betreiben**
d  Maßnahmen gemäß Position 70.91.210,

einschließlich aller im Positionstext beschriebenen Leistungen

vorhalten, betreiben und gemäß ZTV-SA  97, Nr. 7 warten und
kontrollieren.

Über die Kontrolle und Wartung ist Protokoll zu führen. Das
Protokoll ist einer Person nach Wahl des Auftraggebers in
elektronischer Form mindestens einmal wöchentlich zu
übergeben. Diese Leistung ist in den Einheitspreis
einzurechnen.
Menge: 203,000 d

**70.91.300 St Tragkonstruktion (stationäres Gerüst) für die Plantafel der Position 70.91.400. bzw. 400.1 liefern und standsicher errichten.**
Katalog-Nr. 1/MLV_70/70.91. 300.
St  Tragkonstruktion (stationäres Gerüst)
für die Baustellen-Plantafel
der Position 70.91.400. bzw. 400.1
liefern und gemäß HAV
standsicher errichten, vorhalten und unterhalten
während der gesamten Baumaßnahme.

Die Standsicherheit der Tragkonstruktion und die
Gewichtung der Fußplatten sind nach statischen
Erfordernissen zu bemessen.
Die Ausführungsunterlagen sind vom Auftragnehmer zu erstellen und dem Auftraggeber in
geprüfter Form vorzulegen.
Anmerkung**
Die vorhandene Gehwegoberfläche darf durch das
Aufstellen der Tragkonstruktion nicht beschädigt
werden.
Nach Beendigung der Baumaßnahme geht die
Tragkonstruktion in den Besitz des Auftragnehmers über.
Menge: 25,000 St

**70.91.310 St Bau- LSA**
St  transportable Lichtsignalanlage Typ D,

für die Kreuzung Kurt-Schumacher-Platz/Wittener Straße

gemäß RSA 21, ZTV-SA 97,TL-Transportable Lichtsignalanlagen, RiLSA, BOStrab, VDE 0832 und Richtlinien der BOGESTRA auf Grundlage der verkehrsrechtlichen Anordnung als

Kreuzungsanlage für 9 zufließende Verkehrsströme,
mit
8 IV-Signalgruppen, bestehend aus 2 dreifeldrigen Signalgebern (rechts und oberhalb (DN 200),
9 Fußgängersignalgruppen, bestehend aus 2 zweifeldrigen
Signalgebern,
3 Fußgängersignalgruppe „Schutzblinker“, bestehend aus 1 einfeldrigen Signalgeber (DN 200),

vollständig mit LED Lichtzeichen (40 Volt Technik),

verkehrsabhängiger Anforderung
mit
2 Infrarot-Sensoren,

einschließlich Steuergerät MTC, Verkabelung, Energieversorgung einschl. Stromanschluss (kann von der stationären LSA bezogen werden), Aufstellvorrichtungen und vorfahrtsregelnder Beschilderung,

aufstellen und beseitigen.

Mit Aufstellung der Lichtsignalanlage werden 60% vergütet, die verbleibenden 40% werden nach Beseitigung vergütet.

Vorhalten und Betreiben wird unter der Position 70.91.311 nach Einsatztagen vergütet.

Folgende Leistungen werden nicht gesondert vergütet und sind in den Einheitspreis einzurechnen:

-Zweimalige Erstellung einer signaltechnischen Berechnung einschließlich Programmierung der Lichtsignalanlage.
-3 Tageszeitenprogramm.
-Die Berechnungen sind nach Abstimmung aber vor Übermittlung durch ein unabhängiges Ingenieurbüro oder eine ähnliche anerkannte Stelle nachweislich prüfen zu lassen.
-Fachgerechtes Abdecken der Signalgeber der vorhandenen, ortsfesten Lichtsignalanlage für die Dauer des Einsatzes der transportablen Lichtsignalanlage.
-Aufstellung von VZ 131 an allen Zufahrten zum Knotenpunkt.
-Geringfügige Standortänderungen der Aufstellvorrichtungen.
-Säubern der eventuell verschmutzen Standortfläche nach Beseitigung der Anlage.

Grundsätzlich ist einzukalkulieren, dass alle Signalgeber im ungünstigen Falle an separaten Aufstellvorrichtungen anzubringen sind.
Menge: 1,000 St

**70.91.320 d Bau- LSA aus Pos. 70.91.310 vorhalten und betreiben**
d  Lichtsignalanlage gemäß Position 70.91.310,

einschließlich aller im Positionstext beschriebenen Leistungen

vorhalten und betreiben.
Menge: 203,000 d

**70.91.400.1 St retro-reflektierende Plantafel, H * B = ca. 1600 * 1250 mm, liefern und montieren.**
Katalog-Nr. 1/MLV_70/70.91. 400.1
St  retro-reflektierende Plantafel,
H * B = ca. 1600 * 1250 mm,
gemäß Anlage
Typ 1
mit Alform-Rahmen,
liefern
und an die Tragkonstruktion (Schildträger)
der Position 70.91.300. gemäß HAV
montieren, vorhalten und unterhalten
während der gesamten Baumaßnahme.

Die Schraffur und die dargestellten Verkehrszeichen sind in rot bzw. farbig gemäß StVO
mittels Folie aufzubringen.
Die Folien sind so anzubringen, dass sie ohne
Beschädigung der Unterfläche wieder entfernt
werden können.
Nach Beendigung der Baumaßnahme geht die
Plantafel in den Besitz des Auftragnehmers über.
Menge: 25,000 St

**70.91.500 m Markierungsfolie, gelb**
m  Markierungsfolie,

Markierungszeichen aus Markierungsfolie gemäß RMS und ZTV-M

als Typ 2 Folie, gelb, mit eingelegtem Gewebeband

aufbringen und abschließend rückstandsfrei entfernen.

Vor dem Aufbringen ist der Folie ist die Linienführung unter Zuhilfenahme einer Schnur mittels Silberbronze vorzumarkieren. Die Vormarkierung ist durch den Auftraggeber abzunehmen.

Abgerechnet wird nach Strichlänge. Schmalstrich (12er) wird einfach der Breitstrich zweifach (2*12er) vergütet.

Länge der vom Umbau betroffenen Strecke durch Gesamtlänge des Abschnittes.
Menge: 300,000 m
